# Erweiterungsneubau Juri Gagarin Grundschule
Angebotsaufforderung (GAEB 90, DA83)
DV-Nummer: JGG
Währung: EUR
Auftraggeber: Gemeinde Groß Pankow (Prignitz), Steindamm 21, 16928 Groß Pa

## Tischlerarbeiten, Innenausbau
Datum: 16.03.26

*Hinweis*
Angaben zum Bauvorhaben

Die Gemeinde Groß Pankow (Prignitz)
Steindamm 21
16928 Groß Pankow (Prignitz)

plant

die Errichtung eines Erweiterungsbaus für die Juri
Gagarin Grundschule
einschliesslich Sanierungsmaßnahmen im Bestandsgebäude.

Die Baumaßnahme erfolgt auf dem Schulgrundstück der
Juri Gagarin Grundschule
Steindamm 2, 16928 Groß Pankow (Prignitz)

2. Angaben zu den Gebäuden
Die bestehende zweigeschossige Grundschule Juri
Gagarin in Groß Pankow wird baulich
mit einem Ergänzungsbau erweitert. Der zweigeschossige
Erweiterungsbau schließt
giebelseitig unmittelbar an das Bestandsgebäude an und
nimmt dessen Baufluchten in
Höhe und Breite auf.
Im Erdgeschoss erfolgt auf Grund der Geländelage die
Anbindung höhenversetzt zum EG
Bestand. Der Niveauausgleich von ca. 85 cm erfolgt
über eine Treppenanlage im Neubau.
Im Schnittstellenbereich Neu / Alt werden in
Verlängerung der Bestandsflure Öffnungen
hergestellt bzw. bestehende im Bestand erweitert.

Mit dem geplanten Aufzug im Erweiterungsbau wird die
barrierefreie Erschließung des
Bestandsgebäudes im 1.OG umgesetzt. Gleichfalls wird
der notwendige zweite
Rettungsweg für die Bestandsschule mit der in der
Schnittstelle positionierten neuen
Treppenanlage geschaffen.

Bei dem Bestandgebäude handelt es sich um ein massives
Gebäude welches schon
mehrere Bauphasen durchlebt hat. Es gibt die
Information, dass auf dem Grundstück
ehemals ein Sägewerk existierte, dessen Baulichkeit zu
einer Schule umgebaut und später
durch den Altbau ersetzt wurde.

Der Bestand weist Defizite in technischer Ausstattung
auf. Es ist beabsichtigt, im Zuge der
Erweiterungsmaßnahme diesbezügliche Nachrüstungen im
Bestandsgebäude
vorzunehmen. Desweiteren werden im Bestand kleinere
bauliche Eingriffe vorgenommen,
die jeweils auf die Ferienzeit begrenzt werden sollen.

Im teilunterkellerten Bestandsgebäude wird ein
ELT-Anschlussraum nachgerüstet.

Der Altbau wurde mittels Streifenfundamenten
gegründet. Im Anbaubereich wurden zur
Konkretisierung bereits Fundamenterkundungen
durchgeführt. Die daraus gewonnenen
Erkenntnisse sind Inhalt der Leistungsbeschreibung /
Positionen.

2016 / 2017 wurde im Bestandsgebäude eine Gastherme
(Wärmeversorgung) neu
installiert. 2004 / 2005 wurden das Dach, die Fassade
und die Toilettenanlagen saniert.

Die geplante Baumaßnahme wird bei laufendem
Schulbetrieb in 2 Bauabschnitten
umgesetzt.

1. BA: Hauptmaßnahme
 - Baustelleneinrichtung
 - Neuinstallation einer Gasbrennwerttherme im Bestand
 - Neuinstallation- / Erweiterung Grundleitungen /
Regenentwässerung
 - Erweiterungsbau einschl. bauliche Eingriffe im
Bestand im Zuge der Gründungsarbeiten
 - Bauliche Eingriffe im Bestandsgebäude, welche
jeweils bezogen auf die Ferienzeit
umzusetzen sind.

2. BA:
 - Teilsanierung hinsichtlich brandschutztechnischer
Belange und technische Ertüchtigung
des Bestandsgebäudes nach Umzug in den
Erweiterungsneubau.
 - Außenanlagen

3. Zufahrt und Anlieferung

Alle erforderlichen Anlieferungen sind mit der
örtlichen Bauleitung abzustimmen.
Es dürfen nur die abgestimmten und von der örtlichen
Bauleitung genehmigten Zufahrten
bzw. Wege benutzt werden.
Direkt neben der Baustellenzufahrt befindet sich eine
Bushaltestelle!!

Die Lieferfahrzeuge sind umgehend zu entladen und
müssen das Gelände
unmittelbar nach dem Entladevorgang verlassen. Da die
Baustelleneinrichtungsfläche im
unmittelbaren Schulgelände begrenzt ist, dürfen
keinerlei LKW oder Privatfahrzeuge auf
dem Gelände abgestellt werden. Die AG Bauleitung wird
unberechtigt abgestellte
Fahrzeuge umgehend kostenpflichtig von dem Gelände
entfernen lassen.

Auf dem gesamten Gelände gilt grundsätzlich die
Straßenverkehrsordnung.
Die Höchstgeschwindigkeit ist auf
Schrittgeschwindigkeit beschränkt.

Die Verkehrssicherungspflicht im Baustellenbereich und
auf dem Gelände ist Aufgabe des
Auftragnehmers. Die vom Auftragnehmer verschmutzten
Straßenflächen sind täglich zu
reinigen. Dies beinhaltet sowohl die internen
Erschließungswege auf dem Gelände, als
auch sämtliche öffentlichen Anlieferungs- und
Zufahrtstraßen.

Es wird ausdrücklich darauf hingewiesen, dass sich die
Baustelle auf
einem Schulgelände befindet. Die Arbeiten werden
während des laufenden Schubetriebes
ausgeführt. Sämtliche Arbeiten und der dazu
erforderliche Anlieferungsverkehr sind mit
entsprechende Sorgfalt und Umsicht auszuführen, so das
eine Beeinträchtigung und
Gefährdung ausgeschlossen wird. Alle beauftragten
Firmen haben Ihre Mitarbeiter,
Nachunternehmer, Lieferanten etc.nachweislich über
diese besondere Baustellensituation
zu informieren. Die Nachweise sind dem Bauherrn auf
Nachfrage vorzulegen.

4. Baustelleneinrichtung
Der Auftragnehmer hat unmittelbar nach
Auftragserteilung die von ihm beanspruchte
Baustelleneinrichtungsfläche in einem
Baustelleneinrichtungsplan einzutragen und
der Bauleitung zur Genehmigung vorzulegen.
Da die zur Verfügung stehende Fläche der
Baustelleneinrichtung knapp bemessen ist,
dürfen als Aufenthalts- und Lagercontainer sowie
sonstige Container für die
Baustelleneinrichtung der Firmen ausschließlich
stapelbare Metallcontainer verwendet
werden.

Die Anzahl der Aufenthalts- und Lagercontainer ist auf
das erforderliche Minimum zu
beschränken. Bauwagen sind nicht zulässig. Bei
Aufstellung mehrerer Container sind
diese 2-lagig zu stapeln und mit Laufstegen / Treppen
zu versehen.

Alle zum Aufstellen der Container notwendigen
Nebenleistungen und Materialien sind vom
AN zu erbringen und kostenmäßig zu tragen. Der
Aufstellort für die Container und die
erforderlichen Materiallagerplätze sind mit der
örtlichen Bauleitung abzustimmen.
Nicht von der Bauleitung genehmigte
Materiallagerplätze sind auf Forderung der Bauleitung
unverzüglich zu beräumen. Sollte einer derartigen
Aufforderung nicht unverzüglich
nachgekommen werden, so wird der nicht genehmigte
Baustelleneinrichtungsplatz zu
Lasten des AN kostenpflichtig geräumt.

Die Beheizung der Container mit Holz, Kohle oder Öl
ist nicht zulässig. Elektrische
Beheizung ist nur über eine separate Zählereinrichtung
möglich.
Durch den Baufortschritt bedingte Umräumarbeiten auf
dem Baustelleneinrichtungsplatz
bzw. in den einzelnen Bauabschnitten sind auf Weisung
der örtlichen Bauleitung
durchzuführen.

Die Zufahrt zur Fläche der Baustelleneinrichtung ist
nur über die von
der Bauleitung genehmigten Wege sowie durch die im
Bauzaun vorhandenen Tore
zulässig. Ein Öffnen der Bauzäune ist untersagt.
Entstehende Kosten für
Instandsetzungsarbeiten des Bauzaunes aufgrund
unzulässiger Bauzaunöffnungen gehen
zu Lasten des AN und werden von der Schlussrechnung
zum Abzug gebracht.

Jeder AN hat den Bereich seiner Baustelleneinrichtung
in sauberem Zustand zu halten.
Die Flächen sind - falls erforderlich - täglich zu
reinigen. Alle Auftragnehmer haben alle bei
ihren Arbeiten anfallenden Verunreinigungen sowie
allen Schutt und Müll, alles
Verpackungsmaterial usw. unmittelbar abzufahren.

Lagerräume oder Umkleideräume werden im Bau selbst
nicht zur Verfügung gestellt.
Keinesfalls dürfen bereits fertig gestellte oder leere
Räume benutzt werden.
In Ausnahmefällen kann eine zeitlich begrenzte
Lagerfläche im Bau zur Verfügung gestellt
werden. Eine Abstimmung und die Genehmigung durch die
örtliche Bauleitung sind dafür
zwingend erforderlich.

Alle Auftragnehmer haben für den Transport ihrer
Materialien, Werkzeuge usw. selbst zu
sorgen. Bauseits werden, wenn nicht besonders
beschrieben, keinerlei Gerüste,
Hebewerkzeuge, Kräne (stationär oder mobil), einschl.
deren Aufstellfläche o.ä. zur
Verfügung gestellt.

Im Baustellenbereich wurde der Baumbestand bereits
weitestgehend reduziert.

Im unmittelbaren Bereich von noch bestehenden
Baumstämme (Radius Baumkrone +
1,50m ) ist eine Lagerung von Materialien nicht
zulässig.

Dem AN ist es untersagt, Firmenschilder oder sonstige
Werbung auf der Baustelle
anzubringen.

Die Aufstellung eines Bauschildes erfolgt in
Eigenregie durch den Bauherrn.

Der dem Leistungsverzeichnis beigefügte
Baustelleneinrichtungsplan ist den zuständigen
Behörden im Vorfeld der Maßnahme übersandt worden. Die
abschließende Abstimmung
und die Einholung der Genehmigungen zur Nutzung des
öffentlichen Straßenlandes und
der ggf. erforderlichen Überbauung von
Versorgungsleitungen liegt jedoch im
Zuständigkeitsbereich des Auftragnehmers.

Die beigefügten Baustelleneinrichtungspläne / Konzepte
zur Verkehrssicherung dienen
lediglich als Konzept und als Kalkulationsgrundlage.
Spätestens 2 Wochen nach
Beauftragung ist vom Auftragnehmer ein
Baustelleneinrichtungsplan /
Verkehrssicherungskonzept unter Berücksichtigung der
Belange der durch den AN
Bauhaupt durchzuführenden Arbeiten vorzulegen und mit
der örtlichen Bauleitung
abzustimmen. Die Angaben in den technischen
Vorbemerkungen zur Baustelleneinrichtung
sind zu beachten. Sämtliche Kosten für die
Baustelleneinrichtung sind soweit nicht im Titel
Baustelleneinrichtung aufgeführt in die Einheitspreise
einzukalkulieren und werden nicht
gesondert vergütet.

5. Baustrom / Bauwasser
Die Herrichtung des Baustromanschlusses
einschliesslich der Aufstellung der
Baustromverteiler und die Herrichtung des
Bauwasseranschlusses einschliesslich der
Entnahmestelle erfolgt durch den AG.

Eine Umlage der Medienverbräuche Bauwasser / Baustrom
wird von Baherrenseite nicht
erhoben.

6. Arbeitssicherheit, Bauleitung, Baubesprechungen
Jeder Auftragnehmer hat geeignete Fachkräfte und
Arbeitssicherheit spätestens 14 Tage
nach der schriftlichen Auftragserteilung
unaufgefordert zu benennen, die auch der
zuständigen Berufsgenossenschaft mit voller Anschrift
mitzuteilen sind. Kopien der
Mitteilung sind der Bauleitung unaufgefordert
spätestens 14 Tage nach der schriftlicher
Auftragserteilung zu übergeben.

Der Auftragnehmer oder ein von ihm bestellter
Vertreter muss auf der Baustelle anwesend
oder stets kurzfristig erreichbar sein. Der
Auftragnehmer oder seine Vertreter haben an
anfallenden  Baubesprechungen. teilzunehmen, zu denen
der Auftraggeber oder die
Bauleitung einlädt. Es finden wöchentliche
Baubesprechungen zwischen den am Bau
Beteiligten statt.

Alle Auftragnehmer müssen zu diesen Baubesprechungen
einen kompetenten Partner
entsenden. Die örtliche Bauleitung erstellt jeweils
über die Baubesprechungen ein Protokoll,
das 48 Stunden später in der Bauleitung ausliegt bzw.
an den Auftagnehmer digital
übermittelt wird.

*Hinweis*
Bei dem geplanten Bauvorhaben handelt es sich um die
Errichtung eines Erweiterungsbaus für die
ortsansässige Grundschule Juri Gagarin (Schule mit
Hortbereich) einschliesslich Umbau- /
Ertüchtigungsmaßnahmen im Bestandsgebäude.

1. Konstruktion

Die Gebäudeabmessung des zweigeschossigen nicht
unterkellerten und weitestgehend als
Massivbau konzipierten Erweiterungsneubaus beträgt
b/l/h ca. 19 / 40 / 7.41 (OK Traufe) /
9,81 (OK First) m. Der Neubau schließt unmittelbar an
den Bestand an.
Im Erdgeschoss setzt sich der Neubau durch eine
überdachte, tiefliegende Hofterrasse vom
Bestandsgebäude ab. Zweiseitig wird die Terrasse von
Rundbögen eingefasst.

Die Konstruktion gründet auf einer Bodenplatte /
Fundamenten. Die Bodenplatte wird mit h= 30 cm
ausgeführt. Im Bereich der überdachten Hofterrasse
wird die Bodenplatte ausgespart und der Belag als
Pflasterfläche hergestellt. Durch den veränderlichen
Höhenverlauf des Geländes werden hier die
Frostschürzen abgetreppt ausgeführt.

Die Geschossdecke wird in Stahlbeton (h=28cm), eine
Zwischendecke in 22 cm
ausgeführt..

Weitestgehende Ausführung der tragenden
Stahlbetonwände, Stützen- und
Deckenkonstruktionen in Ortbetonbauweise, in der Regel
in Beton C 25/30, Aufzug in
Beton C 30/37wu (Expo.-klassen gem. Statik) in
unterschiedlicher Dimensionierung.

Die Einrichtung einer BII-Baustelle ist erforderlich!

Die hieraus entstehenden Kosten sind in die
Einheitspreise einzukalkulieren.

2. Gründung, Abdichtung

Die Gründung muss grundsätzlich frostsicher und auf
ausreichend tragfähigem Baugrund
erfolgen. Die Plattengründung liegt teilweise oberhalb
des Geländes. Gemäß
Bodengutachten ist ausgehend von der bestehenden
Geländeoberkante ein Abtrag
von 0,5 m vorzunehmen. Das Planum ist im Anschluss
sorgfältig zu verdichten und bis zur
Unterkante der Bodenplatte ein Polster anzuordnen. Das
kann im unteren Bereich aus dem
von eventuellen groben Fremdbestandteilen befreiten
Abtragsboden bestehen. Darüber ist
ein Kiessand als Polster einzubauen.
Die Baugrundkennwerte sind dem Baugrundgutachten zu
entnehmen.

Die Gründung erfolgt auf einer Stahlbetonbodenplatte
h=30 cm und umlaufend bewehrten
Streifenfundamenten. Unter den höher belasteten
Stützen werden Einzelfundamente
realisiert und in die Bodenplatte integriert.

Bei der Abdichtung des Bauwerks gegen
Bodenfeuchtigkeit sind die DIN 18533 sowie die
Wassereinwirkklasse W 1.1-E zu beachten

Aufzugsunterfahrt in wasserundurchlässigem Beton gemäß
Statik und Förderanlagen.

Die Ausführung des Streifenfundamentes im Anschluss an
das Bestandsgebäude erfolgt
gemäß Angaben im Bodengutachten / nach Angabe
Tragwerksplanung abschnittsweise.

3. Außenwände, Innenwände

Alle tragenden und aussteifenden Innen- und Außenwände
werden in Stahlbeton  d=25 cm
ausgeführt. Die Wände des Aufzugschachtes werden
erdberührt als 30 cm dicke und in
den Geschossen als 20 cm dicke Stahlbetonwände
erstellt.

Außenfassaden werden mit vorgehängter Klinkerschale
sowie in Teilbereichen mit
Wärmedämmverbundsystem ( Innenraum Hofterrasse )
ausgeführt.

In den Geschossen werden die Stahlbetonwände verputzt
ausgeführt.

Alle nichttragenden Wände werden als Leichtbauwände
errichtet. Die Anschlüsse der
nichttragenden Wände an Decken, Trägern oder
Unterzügen sind derart auszubilden, daß
die abgeschätzten Verformungen dieser Bauteile von den
Anschlüssen und den Bauteilen
selbst aufgenommen sowie kompensiert werden können und
keine Trennrisse entstehen

4. Stützen, Unterzüge, Decken

Stahlbetonstützen, Unterzüge und Decken aus
Stahlbetonkonstruktionen gemäß Statik.

5. Treppen / Podeste

Die Treppenläufe, Stb-Fertigteile, spannen zwischen
den Podestebenen
und werden mittels Einbauteilen schalltechnisch von
der Rohbaukonstruktion entkoppelt.
Bei den beiden Treppenanlagen im Neubau handelt es
sich um eine Innentreppen- und
eine Außentreppenanlage.

6. Türen, Fenster

Alle Außenfenster- / Türkonstruktionen aus Aluminium
mit Isolierverglasung.
Innentüren als Holzüren mit Metallzargen geplant.

7. Sanitärbereiche

Sanitärbereich / WC erhalten einen Wand- und
Bodenfliesenbelag.

8. Bodenbeläge

Im EG ( Halle ) erfolgt die Ausführung mit Estrich
geschliffen als Heizestrich. Im OG Halle
und auf den Treppenpodesten erfolgt Ausführung mit
Estrich geschliffen.
In den Nutzungsbereichen Hort / Schule erfolgt
Ausführung mit Linoleum auf Heizestrich
Im Bestandsgebäude werden im Schnittstellenbereich
neue Beläge entsprechend der
Bestandsbeläge ausgeführt.

9. Decken

Die Deckenkonstruktion erfolgt in Ortbeton und werden
in Teilbereichen mit abgehängten
Gipskartondecken verkleidet bzw. geputzt.

10. Dächer

Die tragende Dachkonstruktion besteht aus Sparren
(GL24h, b/h=12/32cm, NKL2, e < 80cm)
sowie Pfetten (GL24h,b/h=24/56 (60) cm, NKL1) mit
Spannweiten von bis. ca. 9,00 m. Die Dacheindeckung
und der Dachaufbau erfolgt als Aufdachkonstruktion
oberhalb der Sparren. Die Sparren und Binder sind im
Innenraum sichtbar geplant.

11. Treppen

Die Treppenläufe werden als Stb-Fertigteile, die
Podeste massiv in Stahlbeton als Ortbeton
ausgeführt. Die Treppenläufe werden von den
angrenzenden Bauteilen schallentkoppelt
ausgeführt. Die Treppenläufe sind umlaufend von den
Treppenhauswänden getrennt bzw.
im Außenbereich baulich nicht eingefasst.

*Hinweis*
1. Normen und Regeln

Soweit in der Leistungsbeschreibung auf Technische
Spezifikationen, z.B.
nationale Normen, mit denen Europäische Normen
umgesetzt werden,
europäische technische Zulassungen, gemeinsame
technische Spezifikationen,
internationale Normen, Bezug genommen wird, werden
auch ohne den
ausdrücklichen Zusatz: oder gleichwertig, immer
gleichwertige Technische
Spezifikationen in Bezug genommen.

VOB
Es gilt die VOB in ihrer Gesamtheit in der z.Zt.
gültigen Fassung sowie die
Unfallverhütungsvorschriften der Berufsgenossenschaft.

Bauordnung
Zu beachten ist die Bauordnung des zuständigen
Bundeslandes und eventuelle
Ergänzungen durch die örtliche Genehmigungsbehörde.

2. Anforderungen

Neben den relevanten DIN-Vorschriften werden
nachfolgend und im
beigefügten Leistungsverzeichnis nähere
Spezifikationen und
Anforderungen vorgegeben. Im Einzelfall können hierbei
höhere
Anforderungen und strengere Vorschriften als in der
betreffenden
DIN-Norm abverlangt werden.

2.1 Allgemein

Stoffe und Bauteile, für die DIN-Normen bestehen,
müssen den DIN-Güte-
und Maßbestimmungen entsprechen.

Stoffe und Bauteile, die nach behördlichen
Vorschriften einer Zulassung
bedürfen, müssen amtlich zugelassen sein und den
Zulassungsbestimmungen
entsprechen.

Stoffe und Bauteile, für die weder DIN-Normen
bestehen, noch eine
amtliche Zulassung vorgeschrieben ist, dürfen nur mit
Zustimmung des
Auftraggebers verarbeitet werden.

Stoffe und Bauteile sind unter Beachtung der
einschlägigen DIN-Normen zu
verarbeiten.

Zusätzliche Maßnahmen und Baustoffe, die durch
Herstellervorschriften
für Bauteile und Baustoffe notwendig sind bzw. werden,
sind in den
Einheitspreisen einzukalkulieren, auch wenn sie im
Leistungsverzeichnis
nicht ausdrücklich erwähnt sind.

Alle erforderlichen Güte- und Qualitätsnachweise sind
vom Auftragnehmer
zu erbringen und der örtlichen Bauleitung
unaufgefordert und in
prüffähiger Form vorzulegen.

3. Zeichnungen

Dem Leistungsverzeichnis sind zur Angebotsausarbeitung
Architektenpläne
und Details in digitaler Form auf der Vergabeplattform
beigefügt (siehe
Planliste). Die vorliegende Architektenplanung gibt
die formalen und
technischen Lösungen als Grundkonzeption vor. Diese
Grundkonzeption ist
die verbindliche Angebotsgrundlage und definiert das
qualitative
Mindestmaß, welches keinesfalls unterschritten werden
darf. Die
dazugehörige Regeldetailplanung mit der Darstellung
der grundsätzlichen
und häufig wiederkehrenden Detailpunkte stellt keine
vollständige und
werkstattmäßige Ausarbeitung dar, sondern definiert
das zu erreichende
Ziel prinzipiell im Hinblick auf Funktion,
Mindestqualität und
Gestaltung in Verbindung mit der Architektenplanung.
Sämtliche anderen
Punkte sind vom AN sinngemäß auszuführen, dies
bedeutet, dass der AN die
Elementstöße, Verbindungen, toleranzaufnehmende
Stellen und dergleichen
dem Handwerk und den geltenden Vorschriften
entsprechend
eigenverantwortlich auszubilden hat.

Die vom Auftragnehmer verwendeten
Ausführungsunterlagen müssen den
Freigabevermerk des Auftraggebers oder des Architekten
tragen. Durch
Übergabe neuer Unterlagen ungültig gewordene
Unterlagen sind vom
Auftragnehmer entsprechend zu kennzeichnen und
aufzubewahren. Nicht
freigegebene Unterlagen dürfen nicht verwendet werden.

3.1 Ausführungsplanung, Details

Die zur Leistungserbringung erforderlichen Unterlagen
und
Ausführungszeichnungen werden dem Auftragnehmer in
digitaler Form (PDF/DWG) übergeben.

Der Auftragnehmer hat die Ausführungsunterlagen
rechtzeitig vor Beginn
seiner Arbeiten zu prüfen und etwaige Unstimmigkeiten
unverzüglich dem
Auftraggeber bzw. der örtlichen Bauleitung zu melden.

3.2 Werksplanung, Details
Die vom Auftragnehmer zu erstellenden Werksplanungen,
Details und
Berechnungen sind dem Auftraggeber in 2-facher
Ausfertigung
in digitaler Form - PDF, DWG - zu übergeben.

4. Montagehilfen

Die vom AN zu erbringenden Sicherungsmaßnahmen liegen
im
Verantwortungsbereich des AN und sind mit der
Bauleitung und
SiGeKo abzustimmen und kostenlos über die Bauzeit bis
zum Austausch.
gegen ein Äquivalent vorzuhalten..

5. Schutzmaßnahmen

Das Anbringen, Unterhalten und spätere Abbauen aller
den Forderungen der
Bauberufsgenossenschaft, des Landesamtes für
Arbeitsschutz und sonstiger
Behörden entsprechenden erforderlichen Schutz- und
Sicherungsmaßnahmen,
Absperrungen usw. während der gesamten Bauzeit bzw.
bis zum Zeitpunkt
der Beseitigung der Gefahrenstelle hat der
Auftragnehmer
sicherzustellen. Die Verantwortung für die
Koordination trägt der Auftragnehmer.

Alle im Einzelfall notwendigen Schutzmaßnahmen, die
für eine
Weiterarbeit bei kühler Witterung sowie bei
Feuchtigkeit und Nässe
erforderlich sind und eine mögliche bleibende
Beeinträchtigung der
Güteeigenschaften der eingebauten Baustoffe
ausschließen, sind, soweit
sie dem Auftragnehmer nicht ohnehin obliegen, zu
erbringen. Nasse und
gefrorene Baustoffe dürfen nicht verarbeitet werden.

Der Auftragnehmer hat sicherzustellen, dass die
notwendigen Maßnahmen
rechtzeitig ausgeführt werden. Die Verantwortung für
die Koordination
trägt der Auftragnehmer. Es ist dem Auftragnehmer
dabei freigestellt, in
welcher Form die notwendigen Maßnahmen von ihm
vorgenommen werden.

Bei der Verarbeitung und Verlegung von Schweißbahnen
oder ähnlichen
Heiß- oder Schweißarbeiten sind die Arbeiten der
Bauleitung und dem SiGeKo
über einen Erlaubnisschein für feuergefährliche
Arbeiten mitzuteilen.

Vor Beginn der Arbeiten sind entsprechende
Sicherheitsmaßnahmen
durchzuführen und eine Gefährdungsbeurteilung zu
erstellen und der BL und
SiGeKo zu übermitteln. Die Vorschriften der
Berufsgenossenschaften (z.B.
BGV A1 §§ 21, 22; Punkt 5.3 der TRBS 1112 Teil 1,
sowie DGUV Regel
100-500, Kapitel 2.26), ggf. die Landesverordnungen
zur Verhütung von
Bränden und die Sicherheitsvorschriften der
Sachversicherer sind einzuhalten
und zu beachten.

6. Bauablauf, Ausführungstermine
Ausführungszeiträume der Baumaßnahme siehe BVB (
Besondere Vertragsbedingungen)

Bauabschnitt 1: Hauptmaßnahme
 - Baustelleneinrichtung
 - Neuinstallation einer Gasbrennwerttherme im Bestand
 - Neuinstallation- / Erweiterung Grundleitungen /
Regenentwässerung
 - Erweiterungsbau einschl. bauliche Eingriffe im
Bestand im Zuge der Gründungsarbeiten
 - Bauliche Eingriffe im Bestandsgebäude, welche
jeweils bezogen auf die Ferienzeit umzusetzen sind.

Bauabschnitt 2:
 - Teilsanierung hinsichtlich brandschutztechnischer
Belange und technische Ertüchtigung des
Bestandsgebäudes nach Umzug in den Erweiterungsneubau.
 - Außenanlagen

Aufgrund der beengten Platzverhältnisse im Bereich der
Baustelleneinrichtungsfläche
wird davon ausgegangen, daß nur der Einsatz eines
Hochbaukranes möglich ist.

Soweit zur Einhaltung der Fertigstellungstermine die
Einrichtung eines
Zwei-Schicht-Betriebes erforderlich ist, sind die
hieraus entstehenden Kosten in die
Einheitspreise einzukalkulieren.

7. Bestandsleitungen

Bei der Durchführung aller Arbeiten hat der AN zu
beachten, dass vorhandene
Medien bzw. Versorgungsleitungen Beachtung finden.
Bei der Ausführung der Arbeiten sind die Technischen
Grundleistungspläne zu beachten.

8. Sonstige Angaben

Der Auftragnehmer hat dafür Sorge zu tragen, dass
während der Ausführung
seiner Leistungen immer mindestens ein fließend
deutsch sprechender
Vorarbeiter seiner Firma auf der Baustelle anwesend
ist.

Zu den auf der Baustelle vorzuhaltenden
Ausführungsunterlagen zählt
neben den Ausführungsplänen auch eine Ausfertigung
dieser Leistungsbeschreibung.

9. Abrechnungen

Ergänzend zu den in der VOB geregelten
Abrechnungsmodalitäten wird
Folgendes festgelegt:

Die Abrechnung erfolgt nach Massen und
Einheitspreisen. Sollten sich
Abweichungen von Massen zum Leistungsverzeichnis
ergeben, hat der
Auftragnehmer diese der örtlichen Bauleitung so
rechtzeitig mitzuteilen,
dass noch eine Überprüfung erfolgen kann.

Alle in den Technischen Vorbemerkungen aufgeführten
Leistungen sind,
soweit in den Leistungspositionen nicht gesondert
beschrieben, in die
Einheitspreise einzukalkulieren.

Werden Aufmaße, insbesondere von Abbrucharbeiten, ohne
die Bauleitung
durchgeführt, so gilt im Streitfall das Aufmaß der
Bauleitung. Ergeben
sich bei den Ausführungen nicht vorhersehbare
Massenmehrungen, so ist
die Bauleitung hiervon unverzüglich zu unterrichten.
Erst nach
schriftlicher Zustimmung des Auftraggebers darf mit
der Bauausführung
begonnen werden.

Alle Rechnungen, auch Zwischenrechnungen, sind mit
einem prüffähigen
Aufmaß zu belegen. Pauschale Abschlagszahlungen werden
von der
Bauleitung nicht anerkannt.

10. Tagesberichte, Stundenlohnarbeiten

Von allen Auftragnehmern sind Tagesberichte zu führen.
Diese
Tagesberichte müssen insbesondere enthalten:

- Datum
- Arbeitszeit
- Temperaturen
- Anzahl der Mitarbeiter (unterteilt nach
Qualifikationen)
- ausgeführte Arbeiten
- Geräte
- besondere Vorkommnisse und Anordnungen

Diese Tagesberichte sind täglich zu führen und bei der
Bauleitung im
Bauleitungsbüro mindestens einmal pro Woche abzugeben.

Stundenlohnarbeiten dürfen nur nach besonderer
Aufforderung durch den
Auftraggeber ausgeführt werden. Stundenlohnarbeiten
werden nur
anerkannt, wenn sie auf den dafür vorgesehenen
Tagelohnzetteln am
darauffolgenden Tag nach Ausführung der Arbeiten
vorliegen. Auf den
Tagelohnzetteln sind die geleisteten Arbeiten
genauestens zu beschreiben.

Es werden nur die Stundensätze anerkannt, die von den
für diese Arbeiten
typischen Berufsgruppen ausgeführt werden.

11. Dokumentation

Für sämtliche gelieferten Materialien, Bau- und
Einbauteile sind der
örtlichen Bauleitung unaufgefordert die entsprechenden
Gewährleistungsbescheinigungen, Zulassungsbescheide
etc. vorzulegen.
Die Übergabe durch den AN hat spätestens 4 Wochen vor
der Abnahme zu erfolgen.

Nach Beendigung der Arbeiten und vor der Abnahme ist
die ausgeführte
Konstruktion als Revisions- und Bestandsunterlage als
Nebenleistung zu
dokumentieren.

Dem Bauherrn sind alle Unterlagen zum Betrieb und
Instandhaltung in
Ordnern per Papier 2-fach zu übergeben. Weiterhin in
DWG, PLT und
PDF-Format auf CD 2-fach.

Inhalt:

- Inhaltsverzeichnis
- die komplette Werk- und Montageplanung
gleichgestellt mit den letzten
Prüfeintragungen des Bauherrn, Architekten und
Fachplaner
- die geprüften statischen Berechnungen mit
Freigabevermerken des
Prüfingenieurs
- Prüfzeugnisse der verwendeten Materialien,
Oberflächen und Systeme
- Berechnungen zum U-Wert und Schallschutz der
Konstruktionen
- Prüfzeugnisse bezüglich Luftdurchlässigkeit,
Schlagregendichtheit,
Windwiderstand, etc.
- erteilte Zustimmungen im Einzelfall / Zulassungen
- Abnahmeunterlagen aller Art
- Revisionsunterlagen / Schaltpläne
- Betriebsangaben, Bedienungsanleitungen
- Wartung-, Pflege- und Reinigungshinweise und
Vorschriften im Einzelnen
bezogen auf die Bauteile wie Antriebe,
Sonnenschutzanalgen, Beschläge,
Glas, Oberflächen, usw.

*Hinweis*
1. Allgemeine Anforderungen

Neben den relevanten DIN-Vorschriften werden
nachfolgend
und im beigefügten Leistungsverzeichnis, einschl.
Zeichnungen
mehrere Spezifikationen und Anforderungen vorgegeben.
Im
Einzelfall können hierbei höhere Anforderungen und
strengere
Vorschriften als in der betreffenden DIN-Norm
abverlangt werden.

2.1 Allgemein

Alle erforderlichen Güte- und Qualitätsnachweise sind
vom
Auftragnehmer zu erbringen und der örtlichen
Bauleitung unaufgefordert
und in prüffähiger Form vorzulegen. Alle geforderten
Güte- und
Qualitätswerte verstehen sich für den fertig
eingebauten Zustand.
Die entsprechenden Prüfzeugnisse, insbesondere bei
Holzwerkstoffen,
Beschichtungsmaterialien, Klebern usw. mit besonderen
Anforderungen
an den Brandschutz oder im Hinblick auf die
Unbedenklichkeit für die
Gesundheit, sind bei Angebotsabgabe vorzulegen.

Vor Beginn der Arbeiten hat sich der Auftragnehmer
über die
vorhandenen Untergrundverhältnisse und deren Eignung
zur
Ausführung seiner Arbeiten ausreichend zu informieren.

Alle angebotenen Konstruktionen sind komplett
einschließlich der
erforderlichen Montage- und Verbindungsmittel
anzubieten.
Alle sichtbaren Elemente sind zu bemustern.

Die beigefügten Zeichnungen weisen nicht alle Elemente
aus,
jedoch geben sie dem Bieter einen Überblick über die
allgemeine
Erscheinung.

2.2 Maßtoleranzen, Ebenheitsanforderungen

Für die Ausführung der Tischlerarbeiten gelten die
erhöhten
Anforderungen gemäß DIN 18202, Tabelle 3 Zeile 4.

2.3 Zeichnungen zur Angebotsbearbeitung

Als Grundlage für die ggf. erforderlichen späteren
Werkstattzeichnungen erhält der AN Zeichnungen des
Architekten als Datensatz.

2.4. Werkstattzeichnungen zur Ausführung

Der Auftragnehmer hat zu den angebotenen Positionen
Werkzeichnungen im Maßstab 1:10 bis 1:1 zu erstellen
und
vollständig zu vermaßen.
Die Werkstattzeichnungen müssen sämtliche
Materialangaben
und Befestigungsmittel sowie die Anschlüsse an
umgebende
Bauteile beinhalten.

Vor Anfertigung der Werkstattzeichnungen ist vom
Auftragnehmer
in jedem Fall ein örtliches Aufmaß vorzunehmen,
hierbei sind
insbesondere die vorgefundenen Anschlusspunkte
(Deckendurchdringungen, aufgehende Bauteile, bauseitige
Einbauten usw.) zu kontrollieren.

Die Werkstattzeichnungen bzw. Verlegepläne sind vom
Auftragnehmer spätestens 3 Wochen nach Auftragsvergabe
in 3-facher Ausfertigung vorzulegen und von den
Architekten
zur Freigabe abzeichnen zu lassen. Pläne sind bis zur
endgültigen
Freigabe ggf. bis zu drei mal zu überarbeiten.

Der Auftragnehmer erhält freigegebene
Werkstattzeichnungen
bzw. Verlegepläne 1-fach zurück. Nach erfolgter
Freigabe sind
der Bauleitung die entsprechenden Pläne 1-fach
kostenfrei zur
Verfügung zu stellen. Mit den erforderlichen Arbeiten
darf erst
nach Vorliegen der freigegebenen Pläne begonnen werden.

2.5 Verleimung

Es sind Leime entsprechend DIN 18601,
Beanspruchungsgruppe
V4 zu verwenden. Vollholzanleimer müssen mittels
Kaltleim und
KV-Härter bei getrenntem Auftrag verleimt werden.
Lösemittelhaltige
Kontaktkleber sind unzulässig.

2.6 Lasur Holzoberflächen

Alle sichtbaren Holzoberflächen sind grundsätzlich
oberflächenfertig
endbeschichtet, lasiert in Farbton RAL / NCS nach Wahl
des
Architekten herzustellen..

2.7 Befestigungen

Alle Befestigungen sind verdeckt auszuführen. Verdeckt
liegende
Befestigungsmittel müssen korrosionsgeschützt bzw.
mindestens
verzinkt sein. Kontaktkorrosion ist auszuschließen.

Notwendige Verbindungen der einzelnen Elemente der
Einbauten
usw. untereinander sind gemäß Leitungsbeschreibung,
bzw. mit
hinterlegten Holz-Lamellos, Holzdübeln oder geeigneten
Verbindungsbeschlägen oberflächenbündig und
fluchtgerecht
herzustellen und zu verleimen. Absätze oder
Höhenversprünge
sind nicht zugelassen.

Im Einbauzustand sichtbare Befestigungsmittel und
Beschläge
sind vor Montage zu bemustern.

2.8 Bemusterung

Zur Festlegung der verschiedenen
Oberflächenausführungen
sind vom Auftragnehmer sämtliche Holzbauteile und
-materialien,
u. U. mehrmals, kostenlos zu bemustern und vorzulegen.
Die
Muster verbleiben während der Bauzeit beim Bauherrn.

Mit den erforderlichen Arbeiten darf erst nach
Freigabe der
bemusterten Einbauten und der auf dieser Grundlage
erstellten
und freigegebenen Werkstattzeichnungen begonnen werden.

Muster, soweit nicht als Handmuster vorgelegt, werden
nach den
Einheitspreisen des Leistungsverzeichnisses
abgerechnet.

2.9 Abnahme, Haftung / Schutz der fertigen Leistungen

Alle zum Schutz von vorhandenen Bauteilen und
Einrichtungsgegenständen vor Verunreinigung und
Beschädigungen
durch die Tischlerarbeiten notwendigen Maßnahmen, wie
das
Abkleben von Fenstern, Türen und Beschlägen, von
eloxierten
Teilen, das Abdecken von Fußboden-, Betonwerkstein-
bzw.
Natursteinbelägen usw., mit PE-Folien sind, soweit sie
dem
Auftragnehmer nicht ohnehin obliegen, zu erbringen.

Der Auftragnehmer hat sicherzustellen, dass die
notwendigen
Maßnahmen rechtzeitig, d.h. vor Beginn der
Tischlerarbeiten
ausgeführt werden. Die Verantwortung fu¨r die
Koordination trägt
der Auftragnehmer. Es ist dem Auftragnehmer dabei
freigestellt,
in welcher Form die notwendigen Maßnahmen von ihm
vorgesehen
werden.

2.10 Kanten

Kanten sind grundsätzlich leicht abzurunden / -fasen
(Radius ca. 2mm)
Die geltenden Unfallverhütungsvorschriften sind zu
berücksichtigen.

*Hinweis*
Anlagen- und Planliste

Die nachfolgend aufgeführten Anlagen und Pläne sind
auf der
Vergabeplattform zum Herunterladen bereitgestellt:

Pläne:

Plan Nr.  Bezeichnung Maßstab :

01 Ausführungspläne

01 Ausführungspläne

01.1 Lageplan
AR_A_L_01_240430_Lageplan

01.2 Grundrisse
AR_A_G_00_Fundamentplan Grundriss KG
AR_A_G_01_Grundriss EG
AR_A_G_02_Grundriss OG
AR_A_G_02.1_Sparrenplan
AR_A_G_03_Dachaufsicht

01.3 Schnitte
AR_A_S_01_02_Schnitte
AR_A_S_03_04_Schnitte
AR_A_S_05_Schnitte

01.4 Ansichten
AR_A_A_01 Ansichten
AR_A_A_02 Ansichten

01.5 Details
AR_A_D_201
AR_A_D_202
AR_A_D_240 - AR_A_D_241
AR_A_D_243 - AR_A_D_245
AR_A_D_261 - AR_A_D_268
AR_A_D_501
AR_A_D_503
AR_A_D_504

02 Sonstige Unterlagen
- Baustelleneinrichtungsplan ( Konzeptentwurf )

### Titel 01 Baustelleneinrichtung, Werkplanung / Sta

*Hinweis*
Baustelleneinrichtung für den eigenen Bedarf zur
Herstellung der eigenen Bauleistungen liefern, in
Abstimmung mit der AG Bauleitung aufbauen, während der
gesamten Bauzeit vor- und unterhalten. Nach Abschluss
der
eigenen Bauleistungen ist die Baustelleneinrichtung
wieder
abzubauen und abzufahren.

Lagerplätze und Aufstellflächen auf dem Grundstück
werden
nach Abstimmung und nach örtlichen Gegebenheiten dem AN
zur Verfügung gestellt, Aufenthalts- und Lagerräume
werden
vom AG nicht zur Verfügung gestellt!

**01.1 Aufenthalts- und Lagerräume**
Herstellen und Einrichten von Aufenthalts- und
Lagerräumen
und nach Beendigung der eigenen Bauleistungen
rückstandslos
zurückbauen und abfahren.

Zur Aufstellung steht nur die Grundfläche für einen
Container
zur Verfügung. Es sind ausschließlich stapelbare
Container zu
verwenden. Eventuell notwendige Treppen / Podeste sind
vom
AN zu liefern und zu montieren.

Die Vorhaltung und Unterhaltung während der eigenen
Bauzeit
ist in den Preis einzukalkulieren.
Menge: 1,000 psch

**01.2 Werk- und Montageplanung / Statik**
Herstellung der Werk- und Montageplanung, entsprechend
den Technischen Vorbemerkungen für alle der in der
Leistungsbeschreibung aufgeführten Leistungen.

Die Werk-und Montagepläne müssen mind. folgende Angaben
enthalten:
- die Darstellung der Anschlüsse an die umgebenden und
  anschließenden Bauteile
- sämtliche Öffnungen mit Angaben der Größen
- sämtliche Einbauteile,etc
- sämtliche Materialbezeichnungen
- Konstruktionsdetails, Maßstab 1:5, vermasst

Zum Leistungsumfang gehört auch die Dimensionierung
sämtlicher, notwendiger, tragender Unterkonstruktionen.

Erst nach Freigabe durch die Architekten kann mit
der Herstellung der Leistungen begonnen werden.

Ausführung und Übergabe:
2-fach in Papierformat
1-fach digital
Menge: 1,000 psch

### Titel 02 Garderoben

*Hinweis*
Es wird explizit auf die Ausführung mit Heizestrich
verwiesen.
siehe auch Bautechnische Beschreibung unter
Bodenbeläge.

Es dürfen keine Befestigungen im Aufstandsbereich über
Bohrungen in den Estrich vorgenommen werden!

**02.1 Garderobenschrankanlage, mehrteilig, l=3,575**
*** Bezugsbeschreibung
Herstellung, Lieferung und Montage von Garderobenschrankanlage, mehrteilig, einschl. sämtlicher
Verbindungs- und Montageteile.

Gesamtabmessung Schrankteil
Elementtiefe Deckplatte: bis 0,55 m
Elementtiefe Korpus: bis 0,51 m
Elementbreite Korpus, Achsmaß: bis 0,325 m
Elementhöhe: 1,55 m, einschl Sockel- / Deckblende mit
je 6 cm
Elementlänge: bis 3,575 m (Achsmaß)

Schrankteile: 11 Stück

Ausstattung Schrankteil:
Schuhablage Edelstahlrost, d=je 20 mm,
Kleiderhaken Aluminium (2 Stk.), etc

Türgriff (h/b/t = 50 / 5 / 5 cm) mit ausgeformter
Griffmulde, zum
Öffnen / Schließen der Schrankanlage, materialgleich
zur
Schrankanlage, aufgesetzt, verdeckte Befestigung,

Garderobenschrankanlage bestehend aus Holz,
B1 - schwer entflammbar,
Oberfläche: pigmentierte Lasur,
Farbton in RAL/ NCS nach Angabe Architekt
Oberflächen allseitig fertig lasiert einzubauen.

Konstruktion: Anlage vor Stb-Wänden / Stb.-Brüstungen,
einschl. konstruktiven Aussteifungen, passgenau auf
Wandlängen / in Wandnischen eingebunden,

Sockelblende (h= 6 cm), Deckplatte (d= 35 mm) mit
Ansichtshöhe (h= 6 cm) bezogen auf die Elementlänge
durchlaufend.

Türen, Rückwände d= 19 mm, Seitenwände, Böden d=22 mm,
verdeckte Montage, in den Ecken stumpf zusammengefügt.

Türblätter: schließbar mittels Magnetverschluss,
Fugenbreite zwischen den Türen und zur Blende hin
jeweils
1 cm, mit Gummipuffern zur Dämmpfung des Türanschlages
in
ausreichender Anzahl, Tür 90° Öffnungswinkel, DIN
rechts,
Scharnier innenseitig

Lüftungsschlitze wahlweise in Bodenplatte / Rückwand
mittels
Bohrung r= 20mm, Anzahl 10 Stück

Einbauort: T2, Zwischenpodest

Regeldetail: AR_A_D_262, AR_A_D_266

Mit Bestandteil der Garderobenschrankanlagen sind
insbesondere:

- Kantenrundung Endradius kleinergleich 2 mm
- erforderliche Verbindungsstöße sind nicht sichtbar
auszufu¨hren.
- produktions- bzw. montagebedingte Fugenteilungen sind
in regelmäßigen Abständen in Abstimmung mit den
Architekten auszufu¨hren
- die Montage der Garderobenschrankanlagen erfolgt
abschnittsweise in unterschiedlichen Einzellängen
- die umlaufende Versiegelung an aufgehende Bauteile
ist in
den Einheitspreis einzukalkulieren
- Ausfu¨hrung der dauerelastischen Versiegelung im
Farbton der Garderobenschrankanlagen
- vor Fertigung sind die entsprechenden Aufmaße vor Ort
durchzufu¨hren.

Anforderungen an Garderobenschrankanlagen wie folgt:
- tritt- / stoßfest (wird zur Fensterreinigung
betreten)
Menge: 1,000 St

**02.2 Garderobenschrankanlage, mehrteilig, l=1,95 m**
*** wie Position 02.1
Elementtiefe Deckplatte: bis 0,70 m
Elementtiefe Korpus: bis 0,51 m
Elementlänge: bis 1,95 m (Achsmaß)

Die Auskragung von ca. 20 cm zwischen Korpus und Stb-.
Wand dient zur Überbrückung von Installationsschächten
die
wandseitig (h = ca. 60 cm) geführt werden.

Schrankteile: 6 Stück

Einbauort: T2, Zwischenpodest

Regeldetail: AR_A_D_262
Menge: 2,000 St

**02.3 Garderobenschrankanlage, mehrteilig, l=6,50 m**
*** wie Position 02.1
Elementtiefe Deckplatte: bis 0,54 m
Elementtiefe Korpus: bis 0,51 m
Elementlänge: bis 6,50 m (Achsmaß)

Der höhengleiche und fluchtgerechte Anschluss an die in
gesonderter Position beschriebene Fensterbank ist
Bestandteil
der Leistung und mit dem Einheitspreis abgegolten.

Schrankteile: 20 Stück

Einbauort: T2, Halle, 1.OG

Regeldetail: AR_A_D_263
Menge: 1,000 St

**02.4 Garderobenschrankanlage, mehrteilig, l=5,525 m**
*** wie Position 02.1
Elementtiefe Deckplatte: bis 0,54 m
Elementtiefe Korpus: bis 0,51 m
Elementlänge: bis 5,525 m (Achsmaß)

Schrankteile: 17 Stück

Einbauort: T2, Halle, 1.OG

Regeldetail: AR_A_D_263
Menge: 1,000 St

**02.5 Garderobenschrankanlage, mehrteilig, l=6,175 m**
*** wie Position 02.1
Elementtiefe Deckplatte: bis 0,70 m
Elementtiefe Korpus: bis 0,51 m
Elementlänge: bis 6,175 m (Achsmaß)

Schrankteile: 19 Stück

Einbauort: T2, Halle, 1.OG

Regeldetail: AR_A_D_263
Menge: 1,000 St

**02.6 Garderobenschrankanlage, mehrteilig, l=2,275 m**
*** wie Position 02.1
Elementtiefe Deckplatte: bis 0,54 m
Elementtiefe Korpus: bis 0,51 m
Elementlänge: bis 2,275 m (Achsmaß)

Schrankteile: 7 Stück

Einbauort: T2, Halle, 1.OG

Regeldetail: AR_A_D_263
Menge: 2,000 St

**02.7 Garderobenschrankanlage, mehrteilig, l=2,925 m**
*** wie Position 02.1
Elementtiefe Deckplatte: bis 0,54 m
Elementtiefe Korpus: bis 0,51 m
Elementlänge: bis 2,925 m (Achsmaß)

Schrankteile: 9 Stück

Einbauort: T2, Halle, 1.OG

Regeldetail: AR_A_D_263
Menge: 1,000 St

**02.8 Garderobenschrankanlage, mehrteilig, l=2,275 m**
*** wie Position 02.1
Elementtiefe Deckplatte: bis 0,60 m
Elementtiefe Korpus: bis 0,51 m
Elementlänge: bis 2,275 m (Achsmaß)

Schrankteile: 7 Stück

Einbauort: Halle, EG

Regeldetail: AR_A_D_261
Menge: 1,000 St

**02.9 Garderobenschrankanlage, mehrteilig, l=3,90 m**
*** wie Position 02.1
Elementtiefe Deckplatte: bis 0,54 m
Elementtiefe Korpus: bis 0,51 m
Elementlänge: bis 3,90 m (Achsmaß)

Schrankteile: 12 Stück

Einbauort: Halle, EG

Regeldetail: AR_A_D_261
Menge: 1,000 St

**02.10 Garderobenschrankanlage, mehrteilig, l=0,975 m**
*** wie Position 02.1
Elementtiefe Deckplatte: bis 0,54 m
Elementtiefe Korpus: bis 0,51 m
Elementlänge: bis 0,975 m (Achsmaß)

Schrankteile: 3 Stück

Einbauort: Halle, EG

Regeldetail: AR_A_D_261
Menge: 1,000 St

**02.11 Garderobenschrankanlage, mehrteilig, l=1,625 m**
*** wie Position 02.1
Garderobenschrankanlage freistehend,
einschl.beidseitig geschlossener Einfassung / Blende
mit Sockel
und Deckplatte in Höhe auf Anlage ausgerichtet.

Elementtiefe Deckplatte: bis 0,51 m
Elementtiefe Korpus: bis 0,51 m
Elementlänge: bis 1,625 m (Achsmaß)
Einfassung b /h /t: 0,06 /1,55/ 0,51 ( 2 Stück)

Schrankteile: 5 Stück

Einbauort: T2, Zwischenpodest

Regeldetail: AR_A_D_262
Menge: 1,000 St

**02.12 Garderobenschrankanlage, mehrteilig, l=1,30 m**
*** wie Position 02.1
Garderobenschrankanlage freistehend,
einschl.beidseitig geschlossener Einfassung / Blende
mit Sockel
und Deckplatte in Höhe auf Anlage ausgerichtet.

Elementtiefe Deckplatte: bis 0,55 m
Elementtiefe Korpus: bis 0,55 m
Elementlänge: bis 1,30 m (Achsmaß)
Einfassung b /h /t: 0,06 /1,55/ 0,51 ( 2 Stück)

Schrankteile: 4 Stück

Einbauort: Halle, EG

Regeldetail: AR_A_D_261
Menge: 1,000 St

**02.13 Zulage, Doppelschrank**
*** wie Position 02.1
Zulage, für die Herstellung von vorbeschriebenen
Garderobenschrankanlagen als Doppelschrank,
aufgeteilt in 2 Schrankteile mit 2 Türanlagen, 2
Türgriffen

Fugenbreite zwischen  Tür / Türgriff: 1cm

Ausstattung je Schrankteil:
Schuhablage Edelstahlrost, d=je 20 mm,
Kleiderhaken Aluminium (2 Stk.), etc

Verortung erfolgt im Zuge der Werk- und Montageplanung

Regeldetail_ AR_A_D_267
Menge: 50,000 St

**02.14 Garderobenabschluss, Blende**
Herstellung, Lieferung und Montage von
Garderobenabschluss,
einschl. sämtlicher Verbindungs- und Montageteile.

Ausführung als geschlossenes Endstück / Blende
einseitig in
Höhe und Vorderkante auf die in den Vorpositionen
beschriebenen Garderobenschrankanlagen ausgerichtet.

Die Anbindung der Blende an den Garderobenschrank
erfolgt
als fugenlose Verlängerung und bildet mit Sockel und
Deckplatte ein Rahmen.

Ausführung erfolgt 3-seitig geschlossen (Front/
Seite/Deckplatte) mit Ansichtsbreite von 6 cm

Elementtiefe Korpus: von 0,51 m bis 0,70 m
Elementbreite Korpus: bis 0,07 m
Elementhöhe: 1,55 m, einschl Sockel- / Deckblende mit
je 6 cm

Garderobenabschluss bestehend aus:
Holz, B1 - schwer entflammbar,
Oberfläche: pigmentierte Lasur,
Farbton in RAL/ NCS nach Angabe Architekt

Ausführung in unterschiedlichen Einzelflächen

Einbauort: Halle, EG / OG

Regeldetail: AR_A_D_268
Menge: 10,000 St

**02.15 Eckausbildung**
Herstellung, Lieferung und Montage der Eckausbildung
als
Passblenden einschl. Deckplatte von vorgenannten
Garderobenschrankanlagen

Ausführung erfolgt beidseitig über Eck stumpf
zusammengeführte Passblenden, in Höhe und Vorderkante
auf
Garderobenschrankanlage ausgerichtet.

Die Anbindung der Passblenden an den Garderobenschrank
erfolgt fugenlos und bildet mit Sockel und Deckplatte
einen
Rahmen.

Passblende (h/b): 1,55 m / bis 0,08 m (2 Stück)
Deckplatte (b / t): 0,55 m bis 0,75 m (1 Stück)

Einbauort: Halle, EG / OG

Regeldetail: AR_A_D_264
Menge: 6,000 St

**02.16 Zulage Ausklinkung Deckplatte**
Zulage zu den in den Vorpositionen beschriebenen
Garderobenanlagen für die Ausfu¨hrung von
Ausklinkungen in
der Deckplatte / Bodenplatte zum Anschluss an bauseits
erstellte Schachtwände

Abmessungen ca. 500 / 500 mm

Abrechnung je Ausklinkung.
Menge: 4,000 St

**02.17 Folienbeschriftung**
*** Bedarfsposition ohne GB
Nummerierung von vorgenannten Garderobenschränken
mittels Folienbeschriftung herstellen

Folienbeschriftung als Hochleistungsfolie, lichtecht,
formstabil,
beständig gegen Chemikalien oder Lösungsmittel

Bei der Beschriftung handelt es sich um einzeilige
Orientierungshinweise bestehend aus Buchstaben,
Ziffern und
Trennungszeichen (max. 3 Stück / Zeile)

Die Beschriftung erfolgt wahlweise horizontal bzw.
vertikal.
Dieser Mehraufwand ist in den Preis einzukalkulieren

Das Aufmaß und die Abrechnung erfolgt pro Zeile bei
max.
3 Zeichen!

In der Leistung enthalten sind die
Untergrundvorbereitung, der
umrissaubere Ausschnitt sowie das blasenfreie
Aufbringen der
Beschriftungsfolien

Schrifthöhe: bis 10 cm
Schriftfarbe nach Wahl des AG / Architekt in RAL / NCS

Einbauort EG / OG
Einbauhöhe: ca. 0,70 - 1,40 m

Die Ausführung erfolgt ausschließlich auf Anweisung der
Bauleitung
Menge: 180,000 St

### Titel 03 Fensterbank

*Hinweis*
Versiegelung im Farbton der Fensterbänke /
Fensterkonstruktionen. Vor
Fertigung der Fensterbänke sind die entsprechenden
Aufmaße vor Ort
durchzufu¨hren.

Es ist von einem Einzelaufmaß auszugehen. Bei der
Kalkulation sind die
dem Leistungsverzeichnis angefu¨gten
Architektengrundrisse zu beachten.
Die Fensterbänke sind u¨ber die gesamte Raumlänge
auszufu¨hren und im
Bereich der Fenster bis an deren Rahmenkonstruktion zu
fu¨hren. Die
erforderlichen Aus- und Anschnitte zur Anpassung der
Fensterbänke an die
Fensterkonstruktionen sind in die Einheitspreise
einzukalkulieren.
Der Spalt unter der Fensterbank (zwischen Fensterbank
und verspachtelter
Bru¨stungsfläche) ist durch den AN der
Tischlerarbeiten / Fassade mit
einer geeigneten Holzleiste bzw- Metallabdeckleiste im
Farbton der
Fensterbank zu verschließen und umlaufend im Farbton
der Fensterbank zu
versiegeln.
Unterhalb der Fenster werden zum Teil bauseits
Elektrobru¨stungskabelkanäle montiert. Die Montage der
Bru¨stungskabelkanäle erfolgt unabhängig von der
Fensterbank an den
verputzten Stahlbetonaußenwänden.
Die Kanäle sollen raumseitig flächenbu¨ndig mit der
Fensterbank und einer
Toleranzfuge zur Fensterbank montiert werden. Zur
Montage ist eine
Abstimmung der Gewerke Fassade / Tischler und Elektro
erforderlich.
Die Abstimmungen sind vom Gewerk Tischler zu fu¨hren
und in die vom
Gewerk Fassade / Tischler zu erstellende Werkplanung
zu beru¨cksichtigen.

Die Konstruktion der Fensterbänke und deren
Unterkonstruktion sind
vom AN / Tischler statisch zu pru¨fen. Es ist zu
beru¨cksichtigen, dass die
Belastung durch zeitweises Betreten von Personen zur
Reinigungszwecken
von den Fensterbänken, deren Unterkonstruktion
aufgenommen werden
können.

Anforderungen an Fensterbank wie folgt:
- trittfest (wird zur Fensterreinigung betreten)

**03.1 Fensterbank, L = 11,30, b = 30 cm**
*** Bezugsbeschreibung
Herstellung, Lieferung und Montage von
Holzfensterbänken
gemäß den Technischen Vorbemerkungen und
Architektenplänen, Ansichten, Grundrisse, Schnitte und
Details.

Ausfu¨hrung entsprechend beigefu¨gten Detailplänen.

Gesamtabmessung (Rohbau)
Elementtiefe: bis 0,30 m
Elementhöhe: 0,75 m
Elementlänge: bis 11,30 m

bestehend aus:
-Fensterbänke aus Holz,
pigmentierte Lasur, Farbton in RAL/ NCS nach Angabe
Architekt

Fensterbrettstärke: bis 40 mm
Fensterbrettaufkantung: 20 mm

Einbauort: 1.OG, Achse D
Raum B201 / B203

Regeldetail: AR_A_D_503

Mit Bestandteil der Holzfensterbänke sind insbesondere:

- Kantenrundung Endradius kleinergleich 2 mm
- verdeckte Befestigung nach Angabe der vom AN zu
erstellenden Statik, u¨ber Winkelkonstruktion,
- einschl. Winkel, welche an den verspachtelten
Stahlbetonwänden unterhalb der Fensterbänke zu
befestigen sind.
- Fensterbänke sind auf der gesamten fassadenseitigen
Wandfläche zu montieren
- erforderliche Ausschnitte und Ausklinkungen zur
Anpassung an Fensterlaibungen, etc. sind, so fern nicht
zusätzlich beschrieben, in den Einheitspreis mit
einzukalkulieren
- erforderliche Verbindungsstöße sind nicht sichtbar
auszufu¨hren.
- produktions- bzw. montagebedingte Fugenteilungen sind
in regelmäßigen Abständen in Abstimmung mit den
Architekten auszufu¨hren

- unterhalb der Fenster werden bauseits
Elektrobru¨stungskanäle montiert, welche unabhängig von
den Fensterbänken an den verspachtelten
Stahlbetonwänden vorzusehen sind
- die Kanäle werden raumseitig flächenbu¨ndig mit der
Fensterbank und einer Toleranzfuge von ca. 1,0 cm zur
Fensterbank montiert
- zur Montage ist eine Schnittstelle zwischen den
Gewerken Fassade/ Tischler und Elektro erforderlich,
die Abstimmungen sind vom Gewerk Fassade/ Tischler zu
fu¨hren und in der zu erstellenden Werkplanung zu
beru¨cksichtigen

- die Montage der Fensterbänke erfolgt abschnittsweise
nach Fertigstellung der Innenputz- und
Trockenbauarbeiten.
Die Fenstermontage ist bereits erfolgt!

- die umlaufende Versiegelung zum Fenster, den
Fensterleibungen, Stu¨tzen und Aussenwänden ist in den
Einheitspreis einzukalkulieren
- Ausfu¨hrung der dauerelastischen Versiegelung im
Farbton der Fensterbänke / Fensterkonstruktionen
-vor Fertigung der Fensterbänke sind die entsprechenden
Aufmaße vor Ort durchzufu¨hren.

- Oberflächen fertig lasiert einzubauen.

- der Spalt unter der Fensterbank ( zwischen
Fensterbank
und geputzter Bru¨stungsfläche ist durch den AN
Tischler mit
einer geeigneten Holzleiste bzw. Metallwinkel im
Farbton der
Fensterbank zu verschließen und umlaufend im Farbton
der
Fensterbank zu versiegeln.

Anforderungen an Fensterbank wie folgt:
- trittfest (wird zur Fensterreinigung betreten)
Menge: 2,000 St

**03.2 Zulage, Aufweitung Fensterbank, l = 9,25 m**
Zulage zu den zuvor beschriebenen Fensterbänken
fu¨r die Ausfu¨hrung von Aufweitungen/ Verbreiterungen
zum Anschluss der Fensterbänke an bauseits vorhandene
Ru¨ckspru¨nge, z.B. im Bereich der Fenster mit
Übereckanbindung, nach Architektenplänen.

-erforderliche Verbindungsstöße sind nicht sichtbar
auszufu¨hren

-produktions- bzw. montagebedingte Fugenteilungen sind
in regelmäßigen Abständen in Abstimmung mit den
Architekten auszufu¨hren

Abmessungen ca.: l x t = 9,25 m x 0,10 m

Die konstruktiv erforderliche Unterfütterung zwischen
der
Fensterbankaufweitung und der Stb.Brüstung ist
Bestandteil der
Leistung. Abmessung: h/b = 10/10 cm
Menge: 2,000 St

**03.3 Fensterbank, L = 4,00, b = 30 cm**
*** wie Position 03.1
Gesamtabmessung (Rohbau)
Elementtiefe: bis 0,30 m
Elementhöhe: 0,75 m
Elementlänge: bis 4,00 m

Einbauort: 1.OG, Achse D
Raum B202

Regeldetail: AR_A_D_503
Menge: 1,000 St

**03.4 Zulage, Aufweitung Fensterbank, l = 2,80 m**
Zulage zu den zuvor beschriebenen Fensterbank
fu¨r die Ausfu¨hrung von Aufweitungen/ Verbreiterungen
zum Anschluss der Fensterbänke an bauseits vorhandene
Ru¨ckspru¨nge, z.B. im Bereich der Fenster mit
Übereckanbindung, nach Architektenplänen.

-erforderliche Verbindungsstöße sind nicht sichtbar
auszufu¨hren

-produktions- bzw. montagebedingte Fugenteilungen sind
in regelmäßigen Abständen in Abstimmung mit den
Architekten auszufu¨hren

Abmessungen ca.: l x t = 2,80 m x 0,10 m

Die konstruktiv erforderliche Unterfütterung zwischen
der
Fensterbankaufweitung und der Stb.Brüstung ist
Bestandteil der
Leistung. Abmessung: h/b = 10/10 cm
Menge: 1,000 St

**03.5 Fensterbank, L = 8,25, b= 30 cm**
Herstellung, Lieferung und Montage von
Holzfensterbänken gemäß
den Technischen Vorbemerkungen und Architektenplänen,
Ansichten,
Grundrisse, Schnitte und Details.

Ausfu¨hrung entsprechend beigefu¨gten Detailplänen.

Gesamtabmessung (Rohbau)
Elementtiefe: bis 0,30 m
Elementhöhe: 0,75 m
Elementlänge: bis 8,25 m

bestehend aus:
-Fensterbänke aus Holz,
pigmentierte Lasur, Farbton in RAL/ NCS nach Angabe
Architekt

Fensterbrettstärke: bis 40 mm
Fensterbrettaufkantung: 20 mm

Einbauort: 1.OG, Achse A
Raum B207 / B206 / B205 / B204

Regeldetail: AR_A_D_501

Mit Bestandteil der Holzfensterbänke sind insbesondere:

- Kantenrundung Endradius kleinergleich 2 mm
- verdeckte Befestigung nach Angabe der vom AN zu
erstellenden Statik, u¨ber Winkelkonstruktion,
- einschl. Winkel, welche an den verspachtelten
Stahlbetonwänden unterhalb der Fensterbänke zu
befestigen sind.
- Fensterbänke sind auf der gesamten fassadenseitigen
Wandfläche zu montieren
- erforderliche Ausschnitte und Ausklinkungen zur
Anpassung an Fensterlaibungen, etc. sind, so fern nicht
zusätzlich beschrieben, in den Einheitspreis mit
einzukalkulieren
- erforderliche Verbindungsstöße sind nicht sichtbar
auszufu¨hren.
- produktions- bzw. montagebedingte Fugenteilungen sind
in regelmäßigen Abständen in Abstimmung mit den
Architekten auszufu¨hren

- unterhalb der Fenster werden Einbauregale montiert
und
mit gesonderter Position ausgeschrieben.

- die Montage der Fensterbänke erfolgt abschnittsweise
nach Fertigstellung der Innenputz- und
Trockenbauarbeiten.
Die Fenstermontage ist bereits erfolgt!

- die umlaufende Versiegelung zum Fenster, den
Fensterleibungen, Stu¨tzen und Aussenwänden ist in den
Einheitspreis einzukalkulieren
- Ausfu¨hrung der dauerelastischen Versiegelung im
Farbton der Fensterbänke / Fensterkonstruktionen
- vor Fertigung der Fensterbänke sind die
entsprechenden
Aufmaße vor Ort durchzufu¨hren.

- Oberflächen fertig lasiert einzubauen.

- der Spalt unter der Fensterbank ( zwischen
Fensterbank
und geputzter Bru¨stungsfläche ist durch den AN
Tischler mit
einer geeigneten Holzleiste bzw. Metallwinkel im
Farbton der
Fensterbank zu verschließen und umlaufend im Farbton
der
Fensterbank zu versiegeln.

Anforderungen an Fensterbank wie folgt:
- trittfest (wird zur Fensterreinigung betreten)
Menge: 4,000 St

**03.6 Zulage, Aufweitung Fensterbank, l = 6,25 m**
Zulage zu den zuvor beschriebenen Fensterbänken
fu¨r die Ausfu¨hrung von Aufweitungen/ Verbreiterungen
zum Anschluss der Fensterbänke an bauseits vorhandene
Ru¨ckspru¨nge, z.B. im Bereich der Fenster mit
Übereckanbindung, nach Architektenplänen.

-erforderliche Verbindungsstöße sind nicht sichtbar
auszufu¨hren

-produktions- bzw. montagebedingte Fugenteilungen sind
in regelmäßigen Abständen in Abstimmung mit den
Architekten auszufu¨hren

Abmessungen: l x t = 6,25 m x 0,10 m

Die konstruktiv erforderliche Unterfütterung zwischen
der
Fensterbankaufweitung und der Stb.Brüstung ist
Bestandteil der
Leistung. Abmessung: h/b = 10/10 cm
Menge: 4,000 St

**03.7 Einbauregal, mehrteilig, unterhalb Fensterbank, l= 6,25 m**
Herstellung, Lieferung und Montage von Einbauregal
unterhalb
vorbeschriebener Fensterbank, mehrteilig, im Grundriss
rechteckig,
entsprechend, Technischen Vorbemerkungen und
Architektenplänen,
Ansichten, Grundrisse, Schnitte und Details.

Ausfu¨hrung entsprechend beigefu¨gten Detailplänen

Gesamtabmessung
Regaltiefe: bis 0,30 m
Elementhöhe: 0,675 m (bis UK Fensterbank)
Elementlänge: bis 6,25 m

Einbauregal bestehend aus:
- aus Holz,
pigmentierte Lasur, Farbton in RAL/ NCS nach Angabe
Architekt

Einbauregal einschl. Rückwand, Fachböden / Bodenplatte
Teilungswände, zweireihig mit jeweils 8 waagerechten
Regalfächern,
- lichte Regalbreite ca.750 mm je Regalfach
- lichte Regalhöhe ca. 290 mm je Regalfach
- Fachböden horizontal: d = 35 mm
- Teilungswände vertikal: d = 35 mm
- Bodenplatte mit Sockelblende: h= 60 mm,
  einschl. Versiegelung
- Ausführung höhenjustierbar

lot- und fluchtgerecht unterhalb vorbeschriebener
Fensterbank
montiert.

Aussparungen für Steckdosen in Abstimmung mit der
Haustechnik

Einbauort: 1.OG, Achse A
Raum B207 / B206 / B205 / B204

Regeldetail: AR_A_D_501

Mit Bestandteil der Einbauregale sind insbesondere:

- Kantenrundung Endradius < 2 mm
- Ausführung als verdeckte Montage, inkl. aller
Beschläge etc.,
- in den Ecken stumpf zusammengefügt, erforderliche
Verbindungsstöße sind nicht sichtbar auszufu¨hren.
- Rückverankerung an rückseitiger Stb-Brüstung

- produktions- bzw. montagebedingte Fugenteilungen sind
in regelmäßigen Abständen in Abstimmung mit den
Architekten auszufu¨hren

- Oberflächen fertig lasiert einzubauen.
Menge: 4,000 St

**03.8 Blendenkonstruktion**
Herstellung, Lieferung und Montage von Blende,
geschlossen,
fluchtgerecht an vorbeschriebendem Einbauregal sowie
vorderkantenbündig unterhalb Fensterbank eingebracht,
entsprechend, Technischen Vorbemerkungen und
Architektenplänen, Ansichten, Grundrisse, Schnitte und
Details.

Ausfu¨hrung entsprechend beigefu¨gten Detailplänen.

Gesamtabmessung:
Blendenhöhe: 0,675 m (bis UK Fensterbank)
Elementlänge: von 0,80 bis 1,20 m
Sockelhöhe: 60 mm, über Fuge abgesetzt von Blende
Herstellung erfolgt in unterschiedlichen Einzellängen
Blendendicke: 19 mm

Blende bestehend aus:
- aus Holz,
pigmentierte Lasur, Farbton in RAL/ NCS nach Angabe
Architekt

Blendenkonstruktion einschl. umlaufender verdeckter
Unterkonstruktion, fluchtgerecht an vorbeschriebendem
Einbauregal sowie vorderkantenbündig unterhalb
Fensterbank
eingebracht.
Die Blende ist als geschlossenes Paneelfeld jeweils zw.
Trennwand (Stb-Wand) und Einbauregal einzupassen.

Einbauort: 1.OG, Achse A
Raum B207 / B206 / B205 / B204

Rgeldetail: AR_A_D_501

Mit Bestandteil der Einbauregale sind insbesondere:

- Kantenrundung Endradius < 2 mm
- Ausführung als verdeckte Montage, inkl. aller
Beschläge etc.,
- in den Ecken stumpf zusammengefügt, erforderliche
Verbindungsstöße sind nicht sichtbar auszufu¨hren.
- Rückverankerung an rückseitiger Stb-Brüstung
- produktions- bzw. montagebedingte Fugenteilungen sind
in regelmäßigen Abständen in Abstimmung mit den
Architekten auszufu¨hren

- Oberflächen fertig lasiert einzubauen

Anforderungen an Blendenkonstruktion wie folgt:
- trittf- / stoßfest
Menge: 8,500 m

**03.9 Fensterbank, L = 4,20, b= 30 cm**
*** Bezugsbeschreibung
Herstellung, Lieferung und Montage von
Holzfensterbänken
gemäß General - / Leitbeschreibung, Technischen
Vorbemerkungen und Architektenplänen, Ansichten,
Grundrisse, Schnitte und Details.

Ausfu¨hrung entsprechend beigefu¨gten Detailplänen.

Gesamtabmessung (Rohbau)
Elementtiefe: bis 0,30 m
Elementhöhe: 1,55 m
Elementlänge: bis 4,20 m

bestehend aus:
-Fensterbänke aus Holz,
pigmentierte Lasur, Farbton in RAL/ NCS nach Angabe
Architekt

Fensterbrettstärke: bis 40 mm
Fensterbrettaufkantung: 0 mm

Einbauort: TRH, Halle Zwischenpodest
Raum B2 T2

Regeldetail: AR_A_D_504

Mit Bestandteil der Holzfensterbänke sind insbesondere:

- Kantenrundung Endradius kleinergleich 2 mm
- verdeckte Befestigung nach Angabe der vom AN zu
erstellenden Statik, u¨ber Winkelkonstruktion,
- einschl. Winkel, welche an den verspachtelten
Stahlbetonwänden unterhalb der Fensterbänke zu
befestigen sind.
- Fensterbänke sind auf der gesamten fassadenseitigen
Wandfläche zu montieren
- erforderliche Ausschnitte und Ausklinkungen zur
Anpassung an Fensterlaibungen, etc. sind, so fern nicht
zusätzlich beschrieben, in den Einheitspreis mit
einzukalkulieren
- erforderliche Verbindungsstöße sind nicht sichtbar
auszufu¨hren.
- produktions- bzw. montagebedingte Fugenteilungen sind
in regelmäßigen Abständen in Abstimmung mit den
Architekten auszufu¨hren

- in Verlängerung der OK Fensterbank werden höhengleich
Garderobenschränke hergestellt und mit gesonderter
Position
ausgeschrieben.

- die Montage der Fensterbänke erfolgt abschnittsweise
nach Fertigstellung der Innenputz- und
Trockenbauarbeiten.
Die Fenstermontage ist bereits erfolgt!

- die umlaufende Versiegelung zum Fenster, den
Fensterleibungen, Stu¨tzen und Aussenwänden ist in den
Einheitspreis einzukalkulieren
- Ausfu¨hrung der dauerelastischen Versiegelung im
Farbton der Fensterbänke / Fensterkonstruktionen
- vor Fertigung der Fensterbänke sind die
entsprechenden
Aufmaße vor Ort durchzufu¨hren.

- Oberflächen fertig lasiert einzubauen.

- der Spalt unter der Fensterbank ( zwischen
Fensterbank
und geputzter Bru¨stungsfläche ist durch den AN
Tischler mit
einer geeigneten Holzleiste bzw. Metallwinkel im
Farbton der
Fensterbank zu verschließen und umlaufend im Farbton
der
Fensterbank zu versiegeln.

Anforderungen an Fensterbank wie folgt:
- trittfest (wird zur Fensterreinigung betreten)
Menge: 1,000 St

**03.10 Fensterbank, L = 6,80, b= 30 cm**
*** wie Position 03.9
Gesamtabmessung (Rohbau)
Elementtiefe: bis 0,30 m
Elementhöhe: 1,55 m
Elementlänge: bis 6,80 m

bestehend aus:
-Fensterbänke aus Holz,
pigmentierte Lasur, Farbton in RAL/ NCS nach Angabe
Architekt

Fensterbrettstärke: bis 40 mm
Fensterbrettaufkantung: 0 mm

Einbauort: TRH, Halle 1.OG
Raum B2 T2

Regeldetail: AR_A_D_504
Menge: 1,000 St

**03.11 Zulage Ausklinkung Fensterbank**
Zulage zu den in den Vorpositionen beschriebenen
Fensterbänke für die Ausfu¨hrung von Ausklinkungen zum
Anschluss der Fensterbänke an bauseits aus statischen
Gru¨nden eingebrachte Stahlpfosten zwischen Stb.Sturz
und Stb.
Brüstung

Abmessungen ca. 200 / 100 mm

Abrechnung je Ausklinkung.
Menge: 10,000 St

### Titel 04 Stundenlohnarbeiten

*Hinweis*
1. Stundenlohnarbeiten dürfen nur auf ausdrückliche
Anordnung
der Bauleitung durchgeführt werden.
2. Die Stundenlohnzettel sind der Bauleitung spät. am
darauf
folgenden Tag der Ausführung der Arbeiten zur
Unterschrift
vorzulegen.
3. Polierstunden werden nicht anerkannt.
4. Jeglicher Aufwand für Anfahrten, Wegezeiten,
Kilometergeld,
Auslösung u. ä. wird nicht besonders vergütet.

**04.1 Lohnstunden Helfer**
*** Bedarfsposition ohne GB
Stundenlohnarbeiten durch Bauhelfer/-in  auf
Anordnung des
AG ausführen,  der Verrechnungssatz für die jeweilige
Arbeitskraft umfasst sämtliche Aufwendungen wie Lohn-
und
Gehaltskosten, Lohn- und Gehaltsnebenkosten, Zuschläge,
lohngebundene und lohnabhängige Kosten, sonstige
Sozialkosten, Gemeinkosten, Wagnis und Gewinn.
Menge: 1,000 h

**04.2 Lohnstunden Facharbeiter**
*** Bedarfsposition ohne GB
Stundenlohnarbeiten durch Baufacharbeiter/-in  auf
Anordnung
des AG ausführen,  der Verrechnungssatz für die
jeweilige
Arbeitskraft umfasst sämtliche Aufwendungen wie Lohn-
und
Gehaltskosten, Lohn- und Gehaltsnebenkosten, Zuschläge,
lohngebundene und lohnabhängige Kosten, sonstige
Sozialkosten, Gemeinkosten, Wagnis und Gewinn.
Menge: 1,000 h

USt %: 19,00
